# Stadtbezirke IV & VII-Jungbaumpflege an Straßenbäumen 2026
Angebotsaufforderung (GAEB DA XML 3.3, DA83)
Projekt: BÖ045260603
Währung: EUR
Eröffnung: 30.07.2026 10:15:00
Ende der Zuschlagsfrist: 28.08.2026
Erstellt mit: SOFTTECH GmbH / GXML Toolbox V3.3 R20230503, AVANTI pro 2026, 08.07.2026

## Vorbemerkung
Vorbemerkung

Im Rahmen des gesamten jährlichen Nachpflanzungsvertrags der Stadt Essen erhalten die Jungbäume während der dreijährigen Entwicklungsphase zwei Schnitte. Der erste Schnitt erfolgt im ersten bzw. der zweite Schnitt im dritten Standjahr. Da diese beiden Schnitte ausschließlich den unteren Kronenbereich, das sog. Lichtraumprofil des Baumes betreffen, ist es im vierten Standjahr weiterhin erforderlich, die Bäume aus jungbaumpflegerischer Sicht zu pflegen, um ihre Entwicklung und Funktion am Standort zu fördern.
Die Jungbaumpflege ist eine nachhaltige Investition in die Gesundheit und das Wohlbefinden der Bäume, sowohl für die Umwelt als auch für die Menschen, die von den Bäumen profitieren. Eine rechtzeitige und fachgerechte Jungbaumpflege legt den Grundstein für ein erfolgreiches Wachstum und eine geringere Notwendigkeit von Korrekturmaßnahmen in späteren Phasen des Baumlebens. Insgesamt trägt eine ordentliche Jungbaumpflege dazu bei, dass Bäume nicht nur gut aussehen, sondern auch widerstandsfähig gegenüber Umweltstressoren sind und ihre ökologische Rolle in ihrer Umgebung erfüllen können. Es ist eine nachhaltige Praxis, die sich langfristig positiv auswirkt, was weitreichende Auswirkungen auf die Zukunft der Bäume hat.
Die geplante Schnittmaßnahme umfasst die Kronen- und Stammpflege an Jungbäumen, die gerade aus der dreijährigen Entwicklungspflege entlassen werden, sowie Bäume, die je nach Baumart maximal einen Durchmesser von 20 cm haben. Bäume dieses Auftrags liegen im öffentlichen Verkehrsraum in den Essener Stadtbezirken IV und VII. Die Arbeiten sind, zwecks Vermeidung von Schäden am Baum und besserer Übersicht über den Kronenaufbau, ausschließlich mit einer Hubarbeitsbühne auszuführen. Die Auftragslage erstreckt sich über die gesamten Stadtbezirke IV und VII und liegen bei 557 Bäumen (SB IV) bzw. 595 Bäumen (SB VII) mit einem maximalen Durchmesser von 20 Zentimeter gemessen auf 1 m Höhe. Hierbei handelt sich um einen einmaligen Vertrag.

Losaufteilung:
Das Leistungsverzeichnis ist in 2 Teillose aufgeteilt. Es müssen beide Teillose angeboten werden. Sollte ein Bieter in mehr als einem Teillos das günstigste Gebot vorlegen, so ist vor der Zuschlagserteilung der schriftliche Nachweis zu erbringen, dass im Interesse einer zügigen Auftragserledigung jedes Teillos mit einer eigenen maschinell und personell ausreichend ausgestatteten Kolonne gleichzeitig bearbeitet werden kann und der Auftrag bis zum Fertigstellungstermin abgearbeitet sein wird. Der Auftraggeber behält sich eine losweise Vergabe nach den für ihn günstigsten/wirtschaftlichsten
Gesichtspunkten vor.

Die Objektlisten mit den Standortangaben, Übersichtskarten und Detailpläne im Maßstab 1:1000 im PDF-Format, in denen die Bäume als Punktobjekte dargestellt sind sowie exakte Standortinformationen im digitalen Format (z.B. KML-Datei) werden vom Auftraggeber zur Verfügung gestellt. Darüber hinaus werden die notwendigen Baum/-Standortinformationen in der proMDE-Dienstleister App verfügbar sein.
Alle erbrachten Leistungen sind tagesscharf mittels proMDE-Dienstleister App vor Ort zu dokumentieren und der städtischen Bauleitung zum Leistungsanerkenntnis zu übermitteln.
Im Rahmen der Digitalisierung der Verwaltungsabläufe hat die Stadt Essen für die Zusammenarbeit mit den Auftragnehmern im Bereich des Stadtbaummanagements zum 1. Februar 2021 die verbindliche positionsscharfe Tageserfassung der beauftragten Unternehmerleistungen mit Hilfe der plattformunabhängigen App „proMDE-Dienstleister“ der GISCON Systems GmbH eingeführt. Die digitale Verfahrensweise löst den analogen Tagesbericht und das schriftliche Standardaufmaß ab. Für Baumkontrollleistungen und Gutachterleistungen löst das Verfahren die urschriftliche Baumkontroll- und Fachdokumentation gerichtsfest ab. Eine detaillierte Benutzeranleitung finden Sie unter:  Infos Dienstleister_Stadtbaummanagement (essen.de)https://www.essen.de/dasistessen/leben_im_gruenen_/baeume_in_der_stadt/infos_dienstleister_stadtbaummanagement.de.html

Die Baumpflegearbeiten dienen der Förderung eines vitalen und verkehrssichern Stadtbaumbestandes. Baumschäden, z.B. durch eine Verletzung des Rindengewebes, von Wurzelanläufen oder Bodenverdichtung im Wurzelteller sind in jedem Fall zu vermeiden. In besonderem Maße sind mehrere über-/nebeneinander liegende Wunden über 3 cm zu vermeiden.
Falls während der Durchführung der Maßnahmen Unklarheiten bezüglich des Baumschnitts auftreten, muss der verantwortliche Baumpfleger des Auftragnehmers den zuständigen Bauleiter kontaktieren. Gemeinsam sollten sie vor Ort die endgültige Entscheidung darüber treffen, wie der betreffende Baum beschnitten wird. In besonderen Fällen ist die Situation vor Ort durch die Bilder zu dokumentieren.
Wird nach dem Kronenschnitt die Mindestkronenhöhe (40% der Gesamthöhe des Baumes) unterschritten handelt es sich um Baumschäden. Vom Auftragnehmer verursachte Baumbeschädigungen jeglicher Art werden nach Methode Koch bewertet und entsprechend zu Lasten des Auftragsnehmers zusammen mit Gutachterkosten in Rechnung gestellt. Weitere Beschädigungen an städtischem Eigentum sind zu vermeiden und werden in Höhe der Wiederherstellungskosten in Rechnung gestellt.
Vom Auftragnehmer verursachte Schäden an Wegen, vegetationstechnischen oder sonstigen Einrichtungs- oder Ausstattungsgegenständen sind von diesem auf eigene Kosten wieder instand zu setzen.
Zum Schutz der Artenvielfalt im Lebensraum Baum sind die Ge- und Verbote des Bundesnaturschutzgesetzes zu beachten (s. auch „Fachbericht Artenschutz“ der FLL). Der Auftragnehmer verpflichtet sich, unmittelbar vor Beginn der Pflege- und Schnittmaßnahme die betroffenen Bäume in Augenschein zu nehmen und bei Anzeichen von artenschutzrelevanten Sachverhalten (Nester, Höhlungen, …) den Auftraggeber unverzüglich in Kenntnis zu setzen. Dieser entscheidet dann über weiteres Vorgehen.
Es ist damit zu rechnen, dass für jede Straße bzw. im Falle von verkehrswichtigen Essener Straßen („KOST-Straßen“) für mehrere Abschnitte dieser Straßen, insbesondere vor Ampelanlagen, Ortstermine mit der zuständigen Behörde zur Erlangung der verkehrsrechtlichen Genehmigung für die Durchführung der Arbeiten erforderlich werden. Dieser Aufwand wird nach nachgewiesenem Anfall in entsprechenden Leistungspositionen vergütet. Die Arbeiten sind wochentags von Montag bis Freitag zu leisten. Bezüglich von KOST-Straßen sind Einschränkungen der Arbeitszeiten nicht auszuschließen. Denkbar wäre eine Beschränkung auf Mo-Do von 9:00 - 15:00 Uhr und Fr. von 9:00 - 13:00 Uhr. Dies ist aber im Einzelfall von der Entscheidung des Baustellenmanagements beim Stadtamt 66-5 abhängig.

Rechnungsstellung
(Teil-) Rechnungen sind nach der erfolgten und in Fachverfahren proMDE Dienstleister App dokumentierten und von der städtischen Bauleitung akzeptierten Leistungen, monatlich zustellen. Im Sinne einer transparenten Abrechnung ist es notwendig, die Kosten in Bezug zu jeweils einem Auftrag und Datum der durchgeführten Maßnahme auszuweisen.

Allgemeine Hinweise
Alle Leistungen umfassen die Lieferung der dazugehörigen Stoffe und Bauteile einschließlich abladen und lagern auf der Baustelle, wenn in der Leistungsbeschreibung nichts anderes vorgeschrieben ist, sowie die Verwertung bzw. Deponierung unter Anwendung des Kreislaufwirtschaftsgesetzes. Bei der Angabe "entsorgen" oder "zur Deponie transportieren" in einem Leistungstext ist immer die Entrichtung der Deponiegebühren bzw. der Verwertungskosten Leistungsbestandteil und bei der Kalkulation der Einheitspreise zu berücksichtigen. Auf abweichende Regelungen wird im Text ausdrücklich hingewiesen.
Der Auftragnehmer hat die Leistung im eigenen Betrieb auszuführen. Mit schriftlicher Zustimmung des Auftraggebers darf er sie an Nachunternehmer übertragen. Die Zustimmung ist nicht notwendig bei Leistungen, auf die der Betrieb des Auftragnehmers nicht eingerichtet ist (VOB/B § 4 Abs. 8). Vom Auftraggeber zur Verfügung gestelltes Kartenmaterial (z.B. über Einsatzstandorte) ist dem Nachunternehmer durch den Auftragnehmer zur Verfügung zu stellen. Für die Ausführung der Arbeiten benötigtes Kartenmaterial ist von den ausführenden Kolonnen des Auftragnehmers/Nachunternehmers zwingend mitzuführen.

## Baumpflegearbeiten
Datum: 07.07.2026
Freie Nummern: 03

### Los 01 Teillos 1-Stadtbezirk IV

Freie Nummern: 03

#### 01.01 Baustellenvorbereitung

Freie Nummern: 01

Vergabeeinheit: 100000A0

##### 01.01.01 Baustelleneinrichtung

Freie Nummern: 01

Vergabeeinheit: 120000A0

*Hinweis: Arbeitsstellensicherung*
Arbeitsstellensicherung
Einholung verkehrsrechtlicher Anordnungen gemäß § 45 Abs. 6 der Straßenverkehrsordnung
Anmerkung

Vor der Durchführung von Arbeiten, die sich auf den Straßenverkehr auswirken, sind gemäß § 45 Abs. 6 der Straßenverkehrsordnung von der zuständigen Behörde verkehrsrechtliche Anordnungen über die Absperrung und Kennzeichnung der einzelnen Arbeitsstellen einzuholen. Hierbei ist zu beachten, dass in der Regel zur Vorbereitung der verkehrsrechtlichen Genehmigungen im Vorfeld ein Ortstermin mit einem Vertreter der genehmigenden Ordnungsbehörde stattfinden muss, um den jeweiligen Begebenheiten wie Anzahl der Fahrstreifen, eventuell vorhandener Parkstreifen, Bürgersteigbreite, etc. Rechnung tragen zu können. Bei der fachgerechten Erstellung des prüffähigen Beschilderungsplanes auf Basis von detaillierten Grundkarten (diese können bei Bedarf beim Amt für Geoinformation und Kataster der Stadt Essen erworben oder kostenlos über das Geodatenportal des Landes NRW (www.geoportal.nrw) bezogen werden) sind darüber hinaus u.a. die Unfallverhütungsvorschriften, die Bestimmungen der Berufsgenossenschaften, sowie das Straßenverkehrsrecht zu beachten.

Aufgrund der örtlichen und zeitlichen Gegebenheiten sind die Einrichtungen und Sicherungen der Baustellen von höchster Priorität. Den rechtlich normierten Vorgaben des Amtes für Straßen und Verkehr ist in vollem Umfang und ohne Abweichungen Folge zu leisten. Dabei sind folgende Verordnungen bzw. Richtlinien anzuwenden:
-Straßenverkehrsordnung (STVO)
-Richtlinien für die Sicherung von Arbeitstätten an
 Straßen (RSA) in der jeweils neuesten gültigen Fassung
-Zusätzliche Technische Vertragsbedingungen und
 Richtlinien für Sicherungsarbeiten an Arbeitsstellen
 an Straßen (ZTV-SA 97)
-Richtlinien für die Markierung von Straßen (RMS)
-Technische Lieferbedingungen (TL) des
 Bundesministeriums für Verkehr und digitale
 Infrastruktur (BMVI) für das eingesetzte Material
-Sämtliche Verkehrszeichen usw. müssen gem. DIN 67520
 voll reflektierend sein und das RAL-Gütezeichen der
 Güteschutzgemeinschaft Verkehrszeichen tragen, die zu
 verwendende Schriftart muss der DIN 1451 entsprechen
-MVAS geschultes Personal als Voraussetzung

Sofern dem Auftragnehmer kein MVAS-geschultes Personal zur Verfügung steht und/oder die Anforderungen der genannten Vorschriften nicht selbst geleistet werden können, ist ein geeignetes Verkehrssicherungsunternehmen durch den Auftragnehmer mit o.g. Aufgaben zu beauftragen. Entstehende Kosten durch Einrichtungen und Sicherungen der Baustellen sowie der organisatorische Aufwand sind in den Angebotspreis der nachfolgenden Pauschalposition über die Sicherung der Baustelle(n) mit einzukalkulieren.

Alle notwendigen Maßnahmen, Materialgestellungen und Zeitaufwendungen zur Vorbereitung von Arbeiten, die sich auf den Straßenverkehr auswirken, sind selbstständig vom Auftragnehmer vorzunehmen und in der Angebotserstellung zu berücksichtigen. Dies umfasst u.a.
-die Vorsichtung von Bäumen, Flächen und
 Arbeitsbereichen
-ggf. die Durchführung von Ortsterminen, die in der
 Regel bei Straßen mit besonderem Koordinierungsbedarf
 („KOST“-Straßen) erforderlich sind
-das Einholen von Genehmigungen (verkehrsrechtliche
 Anordnungen)
-die ordnungsgemäße Sicherung der Baustellen
-Absprachen mit weiteren Ordnungsbehörden (z.B.
 Ordnungsamt)

Einige Besonderheiten in der Übersicht:

| Baumstandorte | Anzahl |  |
| --- | --- | --- |
|  |  | gesamt |
| in KOST-Straßen |  | 118 |
| in Nebenstraßen |  | 439 |
| Abstand < 35m zu Lichtzeichenanlagen |  | 23 |
| im Bereich von Oberleitungen |  | 0 |

Die Aufwendungen unterscheiden sich z.B. für:
1. Arbeitsstellen an/auf verkehrswichtigen Essener
  Straßen („KOST“-Straßen), im unmittelbaren
  Bereich (35 m) von Lichtzeichenanlagen,
  Querungshilfen, Bushaltestellen,
  Straßeneinmündungen oder in unübersichtlichen
  Kurvenbereichen, wo der entgegenkommende Verkehr
  nicht eingesehen werden kann
2. Arbeitsstellen außerhalb von verkehrswichtigen
  Essener Straßen ("KOST-Straßen"), außerhalb der
  unmittelbaren Bereiche zu 1. und bei
  übersichtlicher Verkehrssituation.

Bei Arbeitsstellen zu 1. sind rechtzeitig vor der beabsichtigten Maßnahme (im Regelfall 4-5 Wochen vorher) verkehrsrechtliche Anordnungen zu beantragen. Bereits vor der Beantragung ist eine Kontaktaufnahme mit der Straßenverkehrsbehörde-Fachbereich 66-5/Baustellenmanagement zur Vereinbarung eines Ortstermins zu empfehlen (aktuelles Telefonverzeichnis siehe Anlage).

Bei Arbeiten außerhalb von verkehrswichtigen Essener Straßen ("KOST-Straßen"), in einer Entfernung von mindestens 35 m zu stationären Lichtzeichenanlagen, muss ein Zeitrahmen von etwa 3 Wochen vor Arbeitsbeginn zur Erlangung der verkehrsrechtlichen Anordnung eingeplant werden.
Für diese Straßen kann mit entsprechendem Eignungsnachweis bei der Straßenverkehrsbehörde eine Jahresgenehmigung zur Durchführung eines vereinfachten Genehmigungsverfahrens beantragt werden.
Sofern eine Jahresgenehmigung der Straßenverkehrsbehörde vorliegt, werden von dort für verschiedene einfachere Verkehrssituationen Regelbeschilderungspläne zur Verfügung gestellt. Die Jahresgenehmigung berücksichtigt auch nachfolgende Pflegegänge (z.B. Bewässerungseinsätze).
Im Rahmen des v.g. vereinfachten Genehmigungsverfahrens sind vor der Durchführung der eigentlichen Arbeiten die jeweiligen Arbeitsstellen anzumelden (mind. 5 Arbeitstage vorher per Fax). Neben den Angaben zu der ausführenden Firma und des verantwortlichen Bauleiters müssen die Anmeldungen Angaben zur Arbeitsstelle und zum Arbeitsstellenbereich, zum Beginn und der voraussichtlichen Dauer sowie des anzuwendenden Regelplans beinhalten. Mit der Einrichtung der Arbeitsstelle und den Arbeiten, die sich auf den Straßenverkehr auswirken, darf grundsätzlich erst dann begonnen werden, wenn die Anmeldung zuvor ausdrücklich durch die Behörde genehmigt wurde.
Die verkehrsrechtliche Anordnung als behördlich dokumentiertes Ergebnis des Genehmigungsverfahrens beinhaltet stets den individuellen oder bei vereinfachten Verfahren den jeweiligen Regelbeschilderungsplan.

Die Gebühren der verkehrsrechtlichen Anordnung sind in Abhängigkeit von Qualität und Antragsfristen gestaffelt.

Arbeiten auf Hauptverkehrsstraßen:
Der Auftragnehmer hat bei Arbeiten auf einer Hauptverkehrsstraße die Koordinierungsstelle für Straßenbaumaßnahmen (KOST) im Amt für Straßen und Verkehr (Fachbereich 66) zu beteiligen.
Alle Informationen über Verkehrsbeeinträchtigungen sind an die KOST weiterzuleiten. Die KOST ist zu Verkehrsterminen einzuladen.
Baubeginn und Bauende sind mit einem Vorlauf von zwei Werktagen der KOST mitzuteilen.
KOST Tel.: 0201/8866-530, -531, -535
KOST Fax: 0201/8866-529, -539

Arbeiten mit oder an Lichtsignalanlagen:
Der Auftragnehmer hat bei Arbeiten an oder im Bereich von stationären Lichtsignalanlagen das Amt für Straßen und Verkehr (Abt. 66-2-2) zu beteiligen und zu den entsprechenden Ortsterminen einzuladen.
Abt. 66-2-2 Tel.: 0201/8866-230, -232, -233, -234, -235, -236
Abt. 66-2-2 Fax: 0201/8866-231

**01.01.01.1010 Sicherung der Baustelle(n)**
Die Sicherheitsvorschriften der Berufsgenossenschaften sind zu beachten. Die Baustellen sind nach den "Richtlinien für die Sicherung von Arbeitsstellen an Straßen (RSA)" abzusichern. Hierfür notwendige Vorrichtungen (z.B. Absperrungen, Schutzgerüste, Warnleuchten, Blenden, Schilder, fahrbare, beleuchtete Absperrtafeln,...) sind vom AN zu stellen, vorzuhalten und nach Abschluss der Arbeiten zu beseitigen.
In dieser Pauschalposition wird der Gesamtaufwand des Auftragnehmers für das Liefern, Aufstellen, Vorhalten und Umsetzen sämtlicher Beschilderungen nach den Vorgaben der Beschilderungspläne der verkehrsrechtlichen Anordnungen aller Baustellen (für die Gesamtheit aller genehmigten Bauabschnitte) innerhalb der Ausschreibung bzw. für das vorliegende Los einmalig vergütet.
Menge: 1,000 psch
Freie Nummern: 01

**01.01.01.1020 Vergütung des Aufwands zur Erlangung d. verkehrsrechtlichen Anordnung.**
Der organisatorische Aufwand des Auftragnehmers zum Erlangen der verkehrsrechtlichen Anordnung wird durch den Einheitspreis dieser Position abgegolten. Dazu ist der Nachweis der eingeholten Genehmigungen erforderlich und muss mit der Rechnungsstellung beigefügt werden. Erhöhte Aufwendungen aufgrund der Nichteinhaltung des geforderten Zeitplans können nicht vergütet werden.
Es ist bei der Kalkulation zu berücksichtigen, dass eventuell für jede Einzelgenehmigung ein Ortstermin mit der Verkehrsbehörde erforderlich ist. Die Bauleitung ist darüber zu informieren, indem entweder bei der Beantragung der verkehrsrechtlichen Anordnung (per E-Mail) bei der zuständigen Behörde die Bauleitung in CC gesetzt wird oder der Nachweis der eingeholten Genehmigungen der Bauleitung nachgereicht wird.
Menge: 557,000 St
Freie Nummern: 01

**01.01.01.1030 Erstattung der Gebühr für die verkehrsrechtliche Anordnung.**
*** Bedarfsposition ohne GB
Für die verkehrsrechtlichen Anordnungen der Tagesbaustellen werden Gebühren erhoben. Diese Gebühren müssen zunächst vom Auftragnehmer vorfinanziert werden. Gegen Vorlage der Rechnung des Amtes für Straßen und Verkehr, werden dem Auftragnehmer diese Gebühren 1:1 im Zuge der Abschlagszahlungen erstattet. Die Abrechnung erfolgt über diese Leistungsposition, die bei der Angebotswertung jedoch nicht berücksichtigt wird. Es werden nur Gebühren für tatsächlich ausgeführte verkehrsrechtliche Anordnungen erstattet.
Bei dem vorgegebenen Wert handelt es sich um einen geschätzten Mittelwert.
Menge: 557,000 St
Freie Nummern: 01

#### 01.09 Pflege

Freie Nummern: 01

##### 01.09.10 Jungbaumpflege

Freie Nummern: 01

*Hinweis: Kronen-/Stammpflege*
Kronen-/Stammpflege
Anmerkung
Alle u. g. Schnittarbeiten sind entsprechend den Anforderungen der ZTV Baum 2017 durchzuführen. Insbesondere wird auf die Begriffsbestimmungen des Abs. 1.2 verwiesen. Die Ausführungshinweise des Abs. 3.1 sind zu beachten.
Die Baumbeurteilung sowie die Schnittmaßnahmen müssen durch geschultes Personal erfolgen. Je eingesetzter Kolonne ist die Fachkunde in der Baumbildbeurteilung durch eine FLL-Zertifizierung als Baumkontrolleur (oder höher-/gleichwertig) und die Fachkunde für durchzuführende Schnittmaßnahmen durch die der Zertifizierung als European Treeworker (ETW) bzw. höher-/gleichwertig nachzuweisen.
Es gelten in besonderem Maße die Bestimmungen der SVLFG Sozialversicherung Landwirtschaft, Forsten, Gartenbau gemäß B09. Für die gesamte Dauer des Auftrages, ist ein deutschsprachiger Baustellenkoordinator seitens des AN zu benennen, der während der Bauzeiten permanent dem AG als Ansprechpartner zur Verfügung steht. Des Weiteren ist je eingesetzter Kolonne ein deutschsprachiger Mitarbeiter seitens des AN zu stellen, um die Belange der Arbeitssicherheit gewährleisten zu können.
Das Befahren des unbefestigten, durchwurzelbaren Raumes ist zu unterlassen. Es sind Sonderarbeitsverfahren anzuwenden.
(Durchwurzelbarer Raum = Kronentraufe + 2 m)

Schnittführung nach ZTV Baum:
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
Während der Ausführung der Schnittarbeiten in der Krone sind die in dem niederländischen Jungbaumpflege-Konzept angegebene und beschriebene Regeln und Schritte zu befolgen. Diese sind:

Regel 1: Entferne maximal 20 % der Blattmasse pro Schnittdurchgang

Pro Schnittdurchgang relativ wenig, aber dafür gezielt in die Krone eingreifen. Pro Schnittdurchgang wird im Prinzip nicht mehr als 20 % der Blattmasse aus der Krone entnommen. Somit wird vor dem Schnitt die Menge an Ästen, die maximal entfernt werden dürfen, festgelegt. Durch relativ kleine Eingriffe pro Schnittdurchgang werden wenige Schnittwunden erzeugt und es entstehen nur kleine Auslichtungen in der Krone. Dem stehen schwere Schnitteingriffe gegenüber, bei denen viele Schnittwunden erzeugt werden und große Löcher in der Krone entstehen. Bei schweren Eingriffen nimmt auch die Wahrscheinlichkeit von entstehenden Wasserreisern in den ungeschnittenen Kronenteilen zu.

Regel 2: Entferne die dicksten Äste zuerst

Durch das Entfernen des dicksten Astes bei jedem Schnittdurchgang wird die größte Schnittwunde erzeugt. Hiermit wird vermieden, dass sich bei Jungbäumen in der temporären Krone dickere Äste entwickeln, die beim späteren Entfernen noch größere Schnittwunden hinterlassen.

Regel 3: Entferne keine Äste neben, oberhalb oder einander gegenüber in einem Schnittdurchgang

Äste, die nebeneinander, übereinander oder einander gegenüber wachsen, werden nicht in einem Schnittdurchgang entfernt. Im Fall von Astkränzen werden diese nur ausgedünnt. Es erfolgt kein „klassisches“ Aufasten. Bei jedem Schnittdurchgang wird der dickste bzw. der am schlechtesten angebundenen Ast des Astkranzes als erstes entfernt.

Regel 4: Entferne möglichst nur ganze Äste

Um den Schnitt so effizient wie möglich durchzuführen, sollten im Prinzip nur ganze Äste am Stamm entfernt werden. Nur in Ausnahmefällen kann es notwendig sein, einen Ast einzukürzen. In einer derartigen Situation hat dieser Schnitt zum Ziel das Wachstum eines Astes zu reduzieren und damit das eines anderen Astes zu stimulieren. Sollte es nötig sein, kann ein solcher Ast bei einer der folgenden Schnittdurchgänge immer noch vollständig entfernt werden.

Vor der Schnittmaßnahme ist vom Baumpfleger eine visuelle Beurteilung des Baumes durchzuführen. Diese sollte bevorzugt aus einigem Abstand zum Baum durchgeführt werden, um sich ein gutes Bild von der Baumstruktur zu machen. Bei der Beurteilung sind drei Schritte zu folgen, die im Folgenden dargelegt werden:

Schritt 1

Vor dem Schnitt muss der Leittrieb bestimmt werden (bei Baumarten/-Sorten bei denen ein durchgehender Leittrieb vorhanden ist).

Schritt 2

Anschließend ist zu prüfen, ob in der Krone Problemäste vorhanden sind. Gemäß ZTV-Baumpflege (2017) dies sind:

-mit dem Leittrieb konkurrierende Seitenäste
-tote, absterbende und gebrochene Äste
-Schwachäste mit eingewachsener Rinde in der
 Vergabelung, die zu unerwünschten Entwicklungen führen
 (z.B. V-Zwiesel)
-der dickste Ast oder der Ast mit der schlechtesten
 Anbindung beim Ausdünnen von Astkränzen/Astquirlen
-in der Temporären Krone der stärkste oder die
 stärksten Äste (nicht die untersten Äste unabhängig
 vom Durchmesser)
-Weiterhin ist von sich reibenden Schwachästen einer zu
 entfernen.

Schritt 3

Schließlich muss auf Basis der Baumart und des Standortes des Baumes die gewünschte astfreie Stammlänge für das Lichtraumprofil bestimmt werden. Anhand der für den Schnitt von Jungbäumen geltenden Regeln bestimmt der Baumpfleger anschließend, welche und wie viele Zweige bei einem Schnittdurchgang entfernt werden dürfen. Vorrangig sind Konkurrenten des Leittriebs zu entfernen. Anschließend müssen Problemäste entfernt oder eingekürzt werden. Schließlich müssen für das Lichtraumprofil niedrig angesetzte Äste entfernt werden und zwar hier dann der dickste oder die dicksten Äste zur Herstellung des Lichtraumprofils. So können größere, sich später negativ auswirkende Wunden vermieden werden.

Dabei dürfen während eines Pflegeganges keine direkt neben- oder übereinander liegenden Wunden über 3 cm Durchmesser erzeugt werden.

Abb. 2:
Negatives Beispiel: meherere übereinander liegende Wunden über 3 cm Durchmesser wueden in einem Pflegedurchgang erzeugt
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
Bei Hochstämmen an oder in Verkehrsflächen muss bis zum Erreichen des vorgegebenen Lichtraumprofils nach jedem Schnitt die Stammhöhe 50 % bis 60 % der Gesamthöhe betragen, die Kronenhöhe darf entsprechend 40 % der Gesamthöhe nicht unterschreiten werden.

Abb. 3:
Negatives Beispiel: nach dem letzten Pflegegang wurde die Mindestkronenhöhe unterschritten
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Sämtliche Stamm- und Stockaustriebe von den oberirdischen Wurzelanläufen bis zum Kronenansatz müssen fachgerecht vom Boden aus entfernt werden. Stamm -und Stockaustriebe sind unabhängig von der Baumart grundsätzlich an der Basis mit glattem, flachem Schnitt im Triebdurchmesser zu entfernen. Die Beschneidung erfolgt ausschließlich mit geschärftem Baumpflegewerkzeug. Hierfür kommen Rosenschere (z.B. mit pneumatischer Unterstützung), Baumhandsäge, Astschere und Stangensäge in Frage.
Zur Vermeidung von Lichtkonkurrenz in der Krone muss baumfremder Bewuchs (Efeu etc.) entfernt werden. Dabei ist drauf zu achten, dass Beschädigungen am Stamm vermieden werden.

Abb. 4: vor/nach dem Entfernen von Stamm- und Stockaustrieben
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
Schnitt eines Astes
Die Schnittausführung darf nur mit einer scharfen Handsäge durchgeführt werden. Dabei ist der zu entfernende Ast zunächst mit einer Säge, Astschere oder Gartenschere einzukürzen und
nachfolgend mit einer scharfen Handsäge am Astring abzusägen. Es darf kein Stummel hinterlassen werden. Schräge Schnittstellen sind zu vermeiden. Äste bis 1 cm Durchmesser an der Astbasis dürfen mit einer sauberen und scharfen Rosenschere direkt abgeschnitten werden.
Besonders wichtig ist es den konkurrierenden Leittrieb, wenn möglich, sorgfältig mit einer Rosen-/Gartenschere zu entfernen, um die Beschädigung des verbliebenden Leittriebs zu vermeiden.
Bei dem Entfernen von Ästen mit eingewachsener Rinde sind Beschädigungen am Stamm zu vermeiden.

Abb. 5: ein komplett durchgeführter Schnitt eines Astes mit Astring
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
Abb. 6:
Beispiele: Schnittstelle nach dem Schnitt
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
Abb. 7: ein komplett durchgeführter Schnitt eines Astes mit eingewachsener Rinde
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
Desinfektion von Schnittwerkzeugen
Das genutzte Schnittwerkzeug ist nach Fertigstellung der Schnittarbeiten nach jedem bearbeiteten Baum auf geeignete Weise zu desinfizieren, so dass eine mögliche Verbreitung von Pilzsporen, Bakterien oder Viren von Baum zu Baum unterbunden wird. Als geeignet haben sich beispielsweise zugelassene Mittel aus dem Zierpflanzenbau erwiesen. Die Desinfektion mittels 70 % Ethanol-Wasser-Gemisches ist nur in Kombination mit Abflämmen des Schnittgerätes zulässig.

Entfernen der Dreiböcke
Vorhandene Dreiböcke sind an allen Bäumen zu entfernen. Die Dreiböcke sind oberhalb der Dreifach-Verlattung abzusägen und zu entsorgen. Der Anfahrtschutz (Dreifsch-Verlattung) und die Kunststoffgießränder verbleiben vor Ort.

Abb. 8: das Entfernen von Dreiböcken - vorher/nachher
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
**01.09.10.1010 Jungbaumpflege mit Hubsteiger durchführen, d bis 20 cm.**
Kronen-/Stammpflege mittels Hubsteigereinsatzes an Jungbäumen durchführen.
Stammdurchmesser: bis 20 cm
Menge: 557,000 St
Freie Nummern: 01

**01.09.10.1020 Desinfizieren des Schnittwerkzeuges.**
Menge: 557,000 St
Freie Nummern: 01

**01.09.10.1030 Entfernen der Dreiböcke.**
Menge: 4,000 St
Freie Nummern: 01

### Los 02 Teillos 2-Stadtbezirk VII

Freie Nummern: 03

#### 02.01 Baustellenvorbereitung

Freie Nummern: 01

Vergabeeinheit: 100000A0

##### 02.01.01 Baustelleneinrichtung

Freie Nummern: 01

Vergabeeinheit: 120000A0

*Hinweis: Arbeitsstellensicherung*
Arbeitsstellensicherung
Einholung verkehrsrechtlicher Anordnungen gemäß § 45 Abs. 6 der Straßenverkehrsordnung
Anmerkung

Vor der Durchführung von Arbeiten, die sich auf den Straßenverkehr auswirken, sind gemäß § 45 Abs. 6 der Straßenverkehrsordnung von der zuständigen Behörde verkehrsrechtliche Anordnungen über die Absperrung und Kennzeichnung der einzelnen Arbeitsstellen einzuholen. Hierbei ist zu beachten, dass in der Regel zur Vorbereitung der verkehrsrechtlichen Genehmigungen im Vorfeld ein Ortstermin mit einem Vertreter der genehmigenden Ordnungsbehörde stattfinden muss, um den jeweiligen Begebenheiten wie Anzahl der Fahrstreifen, eventuell vorhandener Parkstreifen, Bürgersteigbreite, etc. Rechnung tragen zu können. Bei der fachgerechten Erstellung des prüffähigen Beschilderungsplanes auf Basis von detaillierten Grundkarten (diese können bei Bedarf beim Amt für Geoinformation und Kataster der Stadt Essen erworben oder kostenlos über das Geodatenportal des Landes NRW (www.geoportal.nrw) bezogen werden) sind darüber hinaus u.a. die Unfallverhütungsvorschriften, die Bestimmungen der Berufsgenossenschaften, sowie das Straßenverkehrsrecht zu beachten.

Aufgrund der örtlichen und zeitlichen Gegebenheiten sind die Einrichtungen und Sicherungen der Baustellen von höchster Priorität. Den rechtlich normierten Vorgaben des Amtes für Straßen und Verkehr ist in vollem Umfang und ohne Abweichungen Folge zu leisten. Dabei sind folgende Verordnungen bzw. Richtlinien anzuwenden:
-Straßenverkehrsordnung (STVO)
-Richtlinien für die Sicherung von Arbeitstätten an
 Straßen (RSA) in der jeweils neuesten gültigen Fassung
-Zusätzliche Technische Vertragsbedingungen und
 Richtlinien für Sicherungsarbeiten an Arbeitsstellen
 an Straßen (ZTV-SA 97)
-Richtlinien für die Markierung von Straßen (RMS)
-Technische Lieferbedingungen (TL) des
 Bundesministeriums für Verkehr und digitale
 Infrastruktur (BMVI) für das eingesetzte Material
-Sämtliche Verkehrszeichen usw. müssen gem. DIN 67520
 voll reflektierend sein und das RAL-Gütezeichen der
 Güteschutzgemeinschaft Verkehrszeichen tragen, die zu
 verwendende Schriftart muss der DIN 1451 entsprechen
-MVAS geschultes Personal als Voraussetzung

Sofern dem Auftragnehmer kein MVAS-geschultes Personal zur Verfügung steht und/oder die Anforderungen der genannten Vorschriften nicht selbst geleistet werden können, ist ein geeignetes Verkehrssicherungsunternehmen durch den Auftragnehmer mit o.g. Aufgaben zu beauftragen. Entstehende Kosten durch Einrichtungen und Sicherungen der Baustellen sowie der organisatorische Aufwand sind in den Angebotspreis der nachfolgenden Pauschalposition über die Sicherung der Baustelle(n) mit einzukalkulieren.

Alle notwendigen Maßnahmen, Materialgestellungen und Zeitaufwendungen zur Vorbereitung von Arbeiten, die sich auf den Straßenverkehr auswirken, sind selbstständig vom Auftragnehmer vorzunehmen und in der Angebotserstellung zu berücksichtigen. Dies umfasst u.a.
-die Vorsichtung von Bäumen, Flächen und
 Arbeitsbereichen
-ggf. die Durchführung von Ortsterminen, die in der
 Regel bei Straßen mit besonderem Koordinierungsbedarf
 („KOST“-Straßen) erforderlich sind
-das Einholen von Genehmigungen (verkehrsrechtliche
 Anordnungen)
-die ordnungsgemäße Sicherung der Baustellen
-Absprachen mit weiteren Ordnungsbehörden (z.B.
 Ordnungsamt)

Einige Besonderheiten in der Übersicht:

| Baumstandorte | Anzahl |  |
| --- | --- | --- |
|  |  | gesamt |
| in KOST-Straßen |  | 124 |
| in Nebenstraßen |  | 471 |
| Abstand < 35m zu Lichtzeichenanlagen |  | 25 |
| im Bereich von Oberleitungen |  | 0 |

Die Aufwendungen unterscheiden sich z.B. für:
1. Arbeitsstellen an/auf verkehrswichtigen Essener
  Straßen („KOST“-Straßen), im unmittelbaren
  Bereich (35 m) von Lichtzeichenanlagen,
  Querungshilfen, Bushaltestellen,
  Straßeneinmündungen oder in unübersichtlichen
  Kurvenbereichen, wo der entgegenkommende Verkehr
  nicht eingesehen werden kann
2. Arbeitsstellen außerhalb von verkehrswichtigen
  Essener Straßen ("KOST-Straßen"), außerhalb der
  unmittelbaren Bereiche zu 1. und bei
  übersichtlicher Verkehrssituation.

Bei Arbeitsstellen zu 1. sind rechtzeitig vor der beabsichtigten Maßnahme (im Regelfall 4-5 Wochen vorher) verkehrsrechtliche Anordnungen zu beantragen. Bereits vor der Beantragung ist eine Kontaktaufnahme mit der Straßenverkehrsbehörde-Fachbereich 66-5/Baustellenmanagement zur Vereinbarung eines Ortstermins zu empfehlen (aktuelles Telefonverzeichnis siehe Anlage).

Bei Arbeiten außerhalb von verkehrswichtigen Essener Straßen ("KOST-Straßen"), in einer Entfernung von mindestens 35 m zu stationären Lichtzeichenanlagen, muss ein Zeitrahmen von etwa 3 Wochen vor Arbeitsbeginn zur Erlangung der verkehrsrechtlichen Anordnung eingeplant werden.
Für diese Straßen kann mit entsprechendem Eignungsnachweis bei der Straßenverkehrsbehörde eine Jahresgenehmigung zur Durchführung eines vereinfachten Genehmigungsverfahrens beantragt werden.
Sofern eine Jahresgenehmigung der Straßenverkehrsbehörde vorliegt, werden von dort für verschiedene einfachere Verkehrssituationen Regelbeschilderungspläne zur Verfügung gestellt. Die Jahresgenehmigung berücksichtigt auch nachfolgende Pflegegänge (z.B. Bewässerungseinsätze).
Im Rahmen des v.g. vereinfachten Genehmigungsverfahrens sind vor der Durchführung der eigentlichen Arbeiten die jeweiligen Arbeitsstellen anzumelden (mind. 5 Arbeitstage vorher per Fax). Neben den Angaben zu der ausführenden Firma und des verantwortlichen Bauleiters müssen die Anmeldungen Angaben zur Arbeitsstelle und zum Arbeitsstellenbereich, zum Beginn und der voraussichtlichen Dauer sowie des anzuwendenden Regelplans beinhalten. Mit der Einrichtung der Arbeitsstelle und den Arbeiten, die sich auf den Straßenverkehr auswirken, darf grundsätzlich erst dann begonnen werden, wenn die Anmeldung zuvor ausdrücklich durch die Behörde genehmigt wurde.
Die verkehrsrechtliche Anordnung als behördlich dokumentiertes Ergebnis des Genehmigungsverfahrens beinhaltet stets den individuellen oder bei vereinfachten Verfahren den jeweiligen Regelbeschilderungsplan.

Die Gebühren der verkehrsrechtlichen Anordnung sind in Abhängigkeit von Qualität und Antragsfristen gestaffelt.

Arbeiten auf Hauptverkehrsstraßen:
Der Auftragnehmer hat bei Arbeiten auf einer Hauptverkehrsstraße die Koordinierungsstelle für Straßenbaumaßnahmen (KOST) im Amt für Straßen und Verkehr (Fachbereich 66) zu beteiligen.
Alle Informationen über Verkehrsbeeinträchtigungen sind an die KOST weiterzuleiten. Die KOST ist zu Verkehrsterminen einzuladen.
Baubeginn und Bauende sind mit einem Vorlauf von zwei Werktagen der KOST mitzuteilen.
KOST Tel.: 0201/8866-530, -531, -535
KOST Fax: 0201/8866-529, -539

Arbeiten mit oder an Lichtsignalanlagen:
Der Auftragnehmer hat bei Arbeiten an oder im Bereich von stationären Lichtsignalanlagen das Amt für Straßen und Verkehr (Abt. 66-2-2) zu beteiligen und zu den entsprechenden Ortsterminen einzuladen.
Abt. 66-2-2 Tel.: 0201/8866-230, -232, -233, -234, -235, -236
Abt. 66-2-2 Fax: 0201/8866-231

**02.01.01.1010 Sicherung der Baustelle(n)**
Die Sicherheitsvorschriften der Berufsgenossenschaften sind zu beachten. Die Baustellen sind nach den "Richtlinien für die Sicherung von Arbeitsstellen an Straßen (RSA)" abzusichern. Hierfür notwendige Vorrichtungen (z.B. Absperrungen, Schutzgerüste, Warnleuchten, Blenden, Schilder, fahrbare, beleuchtete Absperrtafeln,...) sind vom AN zu stellen, vorzuhalten und nach Abschluss der Arbeiten zu beseitigen.
In dieser Pauschalposition wird der Gesamtaufwand des Auftragnehmers für das Liefern, Aufstellen, Vorhalten und Umsetzen sämtlicher Beschilderungen nach den Vorgaben der Beschilderungspläne der verkehrsrechtlichen Anordnungen aller Baustellen (für die Gesamtheit aller genehmigten Bauabschnitte) innerhalb der Ausschreibung bzw. für das vorliegende Los einmalig vergütet.
Menge: 1,000 psch
Freie Nummern: 01

**02.01.01.1020 Vergütung des Aufwands zur Erlangung d. verkehrsrechtlichen Anordnung.**
Der organisatorische Aufwand des Auftragnehmers zum Erlangen der verkehrsrechtlichen Anordnung wird durch den Einheitspreis dieser Position abgegolten. Dazu ist der Nachweis der eingeholten Genehmigungen erforderlich und muss mit der Rechnungsstellung beigefügt werden. Erhöhte Aufwendungen aufgrund der Nichteinhaltung des geforderten Zeitplans können nicht vergütet werden.
Es ist bei der Kalkulation zu berücksichtigen, dass eventuell für jede Einzelgenehmigung ein Ortstermin mit der Verkehrsbehörde erforderlich ist. Die Bauleitung ist darüber zu informieren, indem entweder bei der Beantragung der verkehrsrechtlichen Anordnung (per E-Mail) bei der zuständigen Behörde die Bauleitung in CC gesetzt wird oder der Nachweis der eingeholten Genehmigungen der Bauleitung nachgereicht wird.
Menge: 595,000 St
Freie Nummern: 01

**02.01.01.1030 Erstattung der Gebühr für die verkehrsrechtliche Anordnung.**
*** Bedarfsposition ohne GB
Für die verkehrsrechtlichen Anordnungen der Tagesbaustellen werden Gebühren erhoben. Diese Gebühren müssen zunächst vom Auftragnehmer vorfinanziert werden. Gegen Vorlage der Rechnung des Amtes für Straßen und Verkehr, werden dem Auftragnehmer diese Gebühren 1:1 im Zuge der Abschlagszahlungen erstattet. Die Abrechnung erfolgt über diese Leistungsposition, die bei der Angebotswertung jedoch nicht berücksichtigt wird. Es werden nur Gebühren für tatsächlich ausgeführte verkehrsrechtliche Anordnungen erstattet.
Bei dem vorgegebenen Wert handelt es sich um einen geschätzten Mittelwert.
Menge: 595,000 St
Freie Nummern: 01

#### 02.09 Pflege

Freie Nummern: 01

##### 02.09.10 Jungbaumpflege

Freie Nummern: 01

*Hinweis: Kronen-/Stammpflege*
Kronen-/Stammpflege
Anmerkung
Alle u. g. Schnittarbeiten sind entsprechend den Anforderungen der ZTV Baum 2017 durchzuführen. Insbesondere wird auf die Begriffsbestimmungen des Abs. 1.2 verwiesen. Die Ausführungshinweise des Abs. 3.1 sind zu beachten.
Die Baumbeurteilung sowie die Schnittmaßnahmen müssen durch geschultes Personal erfolgen. Je eingesetzter Kolonne ist die Fachkunde in der Baumbildbeurteilung durch eine FLL-Zertifizierung als Baumkontrolleur (oder höher-/gleichwertig) und die Fachkunde für durchzuführende Schnittmaßnahmen durch die der Zertifizierung als European Treeworker (ETW) bzw. höher-/gleichwertig nachzuweisen.
Es gelten in besonderem Maße die Bestimmungen der SVLFG Sozialversicherung Landwirtschaft, Forsten, Gartenbau gemäß B09. Für die gesamte Dauer des Auftrages, ist ein deutschsprachiger Baustellenkoordinator seitens des AN zu benennen, der während der Bauzeiten permanent dem AG als Ansprechpartner zur Verfügung steht. Des Weiteren ist je eingesetzter Kolonne ein deutschsprachiger Mitarbeiter seitens des AN zu stellen, um die Belange der Arbeitssicherheit gewährleisten zu können.
Das Befahren des unbefestigten, durchwurzelbaren Raumes ist zu unterlassen. Es sind Sonderarbeitsverfahren anzuwenden.
(Durchwurzelbarer Raum = Kronentraufe + 2 m)

Schnittführung nach ZTV Baum:
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
Während der Ausführung der Schnittarbeiten in der Krone sind die in dem niederländischen Jungbaumpflege-Konzept angegebene und beschriebene Regeln und Schritte zu befolgen. Diese sind:

Regel 1: Entferne maximal 20 % der Blattmasse pro Schnittdurchgang

Pro Schnittdurchgang relativ wenig, aber dafür gezielt in die Krone eingreifen. Pro Schnittdurchgang wird im Prinzip nicht mehr als 20 % der Blattmasse aus der Krone entnommen. Somit wird vor dem Schnitt die Menge an Ästen, die maximal entfernt werden dürfen, festgelegt. Durch relativ kleine Eingriffe pro Schnittdurchgang werden wenige Schnittwunden erzeugt und es entstehen nur kleine Auslichtungen in der Krone. Dem stehen schwere Schnitteingriffe gegenüber, bei denen viele Schnittwunden erzeugt werden und große Löcher in der Krone entstehen. Bei schweren Eingriffen nimmt auch die Wahrscheinlichkeit von entstehenden Wasserreisern in den ungeschnittenen Kronenteilen zu.

Regel 2: Entferne die dicksten Äste zuerst

Durch das Entfernen des dicksten Astes bei jedem Schnittdurchgang wird die größte Schnittwunde erzeugt. Hiermit wird vermieden, dass sich bei Jungbäumen in der temporären Krone dickere Äste entwickeln, die beim späteren Entfernen noch größere Schnittwunden hinterlassen.

Regel 3: Entferne keine Äste neben, oberhalb oder einander gegenüber in einem Schnittdurchgang

Äste, die nebeneinander, übereinander oder einander gegenüber wachsen, werden nicht in einem Schnittdurchgang entfernt. Im Fall von Astkränzen werden diese nur ausgedünnt. Es erfolgt kein „klassisches“ Aufasten. Bei jedem Schnittdurchgang wird der dickste bzw. der am schlechtesten angebundenen Ast des Astkranzes als erstes entfernt.

Regel 4: Entferne möglichst nur ganze Äste

Um den Schnitt so effizient wie möglich durchzuführen, sollten im Prinzip nur ganze Äste am Stamm entfernt werden. Nur in Ausnahmefällen kann es notwendig sein, einen Ast einzukürzen. In einer derartigen Situation hat dieser Schnitt zum Ziel das Wachstum eines Astes zu reduzieren und damit das eines anderen Astes zu stimulieren. Sollte es nötig sein, kann ein solcher Ast bei einer der folgenden Schnittdurchgänge immer noch vollständig entfernt werden.

Vor der Schnittmaßnahme ist vom Baumpfleger eine visuelle Beurteilung des Baumes durchzuführen. Diese sollte bevorzugt aus einigem Abstand zum Baum durchgeführt werden, um sich ein gutes Bild von der Baumstruktur zu machen. Bei der Beurteilung sind drei Schritte zu folgen, die im Folgenden dargelegt werden:

Schritt 1

Vor dem Schnitt muss der Leittrieb bestimmt werden (bei Baumarten/-Sorten bei denen ein durchgehender Leittrieb vorhanden ist).

Schritt 2

Anschließend ist zu prüfen, ob in der Krone Problemäste vorhanden sind. Gemäß ZTV-Baumpflege (2017) dies sind:

-mit dem Leittrieb konkurrierende Seitenäste
-tote, absterbende und gebrochene Äste
-Schwachäste mit eingewachsener Rinde in der
 Vergabelung, die zu unerwünschten Entwicklungen führen
 (z.B. V-Zwiesel)
-der dickste Ast oder der Ast mit der schlechtesten
 Anbindung beim Ausdünnen von Astkränzen/Astquirlen
-in der Temporären Krone der stärkste oder die
 stärksten Äste (nicht die untersten Äste unabhängig
 vom Durchmesser)
-Weiterhin ist von sich reibenden Schwachästen einer zu
 entfernen.

Schritt 3

Schließlich muss auf Basis der Baumart und des Standortes des Baumes die gewünschte astfreie Stammlänge für das Lichtraumprofil bestimmt werden. Anhand der für den Schnitt von Jungbäumen geltenden Regeln bestimmt der Baumpfleger anschließend, welche und wie viele Zweige bei einem Schnittdurchgang entfernt werden dürfen. Vorrangig sind Konkurrenten des Leittriebs zu entfernen. Anschließend müssen Problemäste entfernt oder eingekürzt werden. Schließlich müssen für das Lichtraumprofil niedrig angesetzte Äste entfernt werden und zwar hier dann der dickste oder die dicksten Äste zur Herstellung des Lichtraumprofils. So können größere, sich später negativ auswirkende Wunden vermieden werden.

Dabei dürfen während eines Pflegeganges keine direkt neben- oder übereinander liegenden Wunden über 3 cm Durchmesser erzeugt werden.

Abb. 2:
Negatives Beispiel: meherere übereinander liegende Wunden über 3 cm Durchmesser wueden in einem Pflegedurchgang erzeugt
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
Bei Hochstämmen an oder in Verkehrsflächen muss bis zum Erreichen des vorgegebenen Lichtraumprofils nach jedem Schnitt die Stammhöhe 50 % bis 60 % der Gesamthöhe betragen, die Kronenhöhe darf entsprechend 40 % der Gesamthöhe nicht unterschreiten werden.

Abb. 3:
Negatives Beispiel: nach dem letzten Pflegegang wurde die Mindestkronenhöhe unterschritten
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Sämtliche Stamm- und Stockaustriebe von den oberirdischen Wurzelanläufen bis zum Kronenansatz müssen fachgerecht vom Boden aus entfernt werden. Stamm -und Stockaustriebe sind unabhängig von der Baumart grundsätzlich an der Basis mit glattem, flachem Schnitt im Triebdurchmesser zu entfernen. Die Beschneidung erfolgt ausschließlich mit geschärftem Baumpflegewerkzeug. Hierfür kommen Rosenschere (z.B. mit pneumatischer Unterstützung), Baumhandsäge, Astschere und Stangensäge in Frage.
Zur Vermeidung von Lichtkonkurrenz in der Krone muss baumfremder Bewuchs (Efeu etc.) entfernt werden. Dabei ist drauf zu achten, dass Beschädigungen am Stamm vermieden werden.

Abb. 4: vor/nach dem Entfernen von Stamm- und Stockaustrieben
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
Schnitt eines Astes
Die Schnittausführung darf nur mit einer scharfen Handsäge durchgeführt werden. Dabei ist der zu entfernende Ast zunächst mit einer Säge, Astschere oder Gartenschere einzukürzen und
nachfolgend mit einer scharfen Handsäge am Astring abzusägen. Es darf kein Stummel hinterlassen werden. Schräge Schnittstellen sind zu vermeiden. Äste bis 1 cm Durchmesser an der Astbasis dürfen mit einer sauberen und scharfen Rosenschere direkt abgeschnitten werden.
Besonders wichtig ist es den konkurrierenden Leittrieb, wenn möglich, sorgfältig mit einer Rosen-/Gartenschere zu entfernen, um die Beschädigung des verbliebenden Leittriebs zu vermeiden.
Bei dem Entfernen von Ästen mit eingewachsener Rinde sind Beschädigungen am Stamm zu vermeiden.

Abb. 5: ein komplett durchgeführter Schnitt eines Astes mit Astring
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
Abb. 6:
Beispiele: Schnittstelle nach dem Schnitt
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
Abb. 7: ein komplett durchgeführter Schnitt eines Astes mit eingewachsener Rinde
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
Desinfektion von Schnittwerkzeugen
Das genutzte Schnittwerkzeug ist nach Fertigstellung der Schnittarbeiten nach jedem bearbeiteten Baum auf geeignete Weise zu desinfizieren, so dass eine mögliche Verbreitung von Pilzsporen, Bakterien oder Viren von Baum zu Baum unterbunden wird. Als geeignet haben sich beispielsweise zugelassene Mittel aus dem Zierpflanzenbau erwiesen. Die Desinfektion mittels 70 % Ethanol-Wasser-Gemisches ist nur in Kombination mit Abflämmen des Schnittgerätes zulässig.

Entfernen der Dreiböcke
Vorhandene Dreiböcke sind an allen Bäumen zu entfernen. Die Dreiböcke sind oberhalb der Dreifach-Verlattung abzusägen und zu entsorgen. Der Anfahrtschutz (Dreifsch-Verlattung) und die Kunststoffgießränder verbleiben vor Ort.

Abb. 8: das Entfernen von Dreiböcken - vorher/nachher
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
**02.09.10.1010 Jungbaumpflege mit Hubsteiger durchführen, d bis 20 cm.**
Kronen-/Stammpflege mittels Hubsteigereinsatzes an Jungbäumen durchführen.
Stammdurchmesser: bis 20 cm
Menge: 595,000 St
Freie Nummern: 01

**02.09.10.1020 Desinfizieren des Schnittwerkzeuges.**
Menge: 595,000 St
Freie Nummern: 01

**02.09.10.1030 Entfernen der Dreiböcke.**
Menge: 12,000 St
Freie Nummern: 01
